# Angebotsaufforderung (GAEB 90, DA83)
Währung: EUR
Auftraggeber: N.A.

## Leistungsverzeichnis
Datum: 08.04.26

### Gewerk 01 Südweststadion, Sportpark, BSA Süd

*Hinweis*
1. Allgemeines

Die Stadt Ludwigshafen beabsichtigt,
Rasenpflegearbeiten an diversen
Sportrasenflächen der Sportanlagen Südweststadion, BSA
Süd, Sportpark
und den Bezirkssportanlagen in Ludwigshafen-Stadtgebiet
ausführen zu lassen.

Das Leistungsverzeichnis umfasst Rasenpflegeleistungen
an 11 Sportstätten:
Folgende ca.-Leistungen sind vorgesehen als Gesamtmenge
aller Standorte:

Tiefenlockern, vertidränieren der Rasentragschicht
mit Hohl-, bzw. Vollspoons69.360,00 m²

Brechsand aufbringen auf Rasentragschicht von 3,0 bis
7,0 ltr/ m²  687,00 to

2. Lage der Baustellen

Die Baustellen liegen in Rheinland-Pfalz in
Ludwigshafen am Rhein im
Stadtgebiet verteilt.
Alle Plätze sind über öffentliche Straßen erreichbar
und mit den
üblichen Rasenpflegemaschinen- u. Geräten anfahrbar.

Das Leistungsverzeichnis umfasst folgende Standorte und
Sportrasenflächen:

- Rasenspielfeld Südweststadion  8.100 m²
 Erich-Reimann-Straße 100, 67061 Ludwigshafen

- Rasenspielfeld Bezirkssportanlage Süd
  7.850 m²
  Mundenheimer Str./ E.-Reimann-Straße, 67061
Ludwigshafen

- Rasenspielfeld Sportpark  7.100 m²
  Erich-Reimann-Straße 100, 67061 Ludwigshafen

- Bezirkssportanlage Mundenheim - Rasenspielfeld
  7.100 m²
  Ebernburgstraße, 67065 Ludwigshafen

- Bezirkssportanlage Oggersheim - Rasenspielfeld
  7.800 m²
  In den Neugärten, 67071 Ludwigshafen

- Bezirkssportanlage Oggersheim - Faustballfeld
  4.850 m²
  In den Neugärten, 67071 Ludwigshafen

- Bezirkssportanlage West - Hauptspielfeld
  8.000 m²
  Bayreuther Straße 25, 67059 Ludwigshafen

- Bezirkssportanlage West - Kleines Rasenfeld
  2.200 m²
  Bayreuther Straße 25, 67059 Ludwigshafen

- Bezirkssportanlage Gartenstadt - Rasenspielfeld
  7.380 m²
  Niederfeldstraße 2, 67065 Ludwigshafen

- Bezirkssportanlage Edigheim - Rasenspielfeld
  7.780 m²
  Mühlaustr. 51, 67069 Ludwigshafen

- Bezirkssportanlage Edigheim- Kleines Rasenfeld
  1.200 m²
  Mühlaustr. 51, 67069 Ludwigshafen

3. Ausführungsfristen:

Südweststadion: Beginn ab 29.06.2026

Bezirkssportanlage Süd: Beginn ab 25.05.2026

Sportpark: Beginn ab 29.06.2026

Bezirkssportanlage Mundenheim: Beginn ab 03.05.2026

Bezirkssportanlage Oggersheim: Beginn ab 01.06.2026

Bezirkssportanlage West: Beginn ab 14.05.2026

Bezirkssportanlage Gartenstadt: Beginn ab 08.06.2026

Bezirkssportanlage Edigheim: Beginn ab 22.06.2026

Achtung:
Diese Termine der Abarbeitung sind zwingend
einzuhalten, da außerhalb
dieser Fristen die Felder für die Pflegearbeiten nicht
freigegeben werden können!

4. Weitere Hinweise zur Ausführung

Zufahrten dürfen unter Berücksichtigung der örtl.
Verhältnisse durch die
Bauausführung nicht in unzumutbarer Dauer u. Weise
gesperrt werden.

Fahr-, Park-, u. Fußgängerverkehr darf nicht
beeinträchtigt u. nicht gefährdet
werden.
Es gilt Verkehrssicherungspflicht während der gesamten
Arbeitszeit.

Sollten Verkehrssicherungsmaßnahmen im Straßenraum
erforderlich sein, sind sie
nach Absprache mit den zuständigen Fachdiensten der
Stadtverwaltung Ludwigshafen
Bereich Straßenverkehr (E-Mail:
Verkehrsangelegenheiten@ludwigshafen.de),
eigenverantwortlich zu veranlassen u. durchzuführen.

Das Säubern von benutzten Arbeitsflächen ist ohne bes.
Aufforderung nach
Bedarf eigenverantwortlich durchzuführen. Straßen u.
Wege sind ständig
sauber zu halten.

Evtl. nötige Sicherungs-/Absperrmaßnahmen zum Schutz
vorhand. oder neuer
Anlagenteile sind nach Bedarf eigenverantwortlich
durchzuführen, Schäden gehen
zu Lasten des AN.

5. Rechnungsstellung

Hinweis zur Abrechnung:

Aus haushalterischen Gründen ist für jede Sportanlage
(jeden LV-Titel)
eine separate Rechnung zu erstellen!

6. In die Leistungspositionen ist einzurechnen:

- Baustelleneinrichtung, Kosten u. Aufwand für Baustrom
u. Bauwasser
  Baustellen-WC
- Kosten und Aufwand für evtl. nötige
Verkehrssicherungsmaßnahmen
  entsprechend den Vorschriften.
- Kosten und Aufwand für Säubern von Fahrbahnen u.
benutzten Arbeitsflächen.
- Kosten und Aufwand für Absperrung / Sicherung von
Gegenständen / Materialien,
  die auf der Baustelle gelagert werden.

#### Titel 01.00 Südweststdion Hauptrasenfeld

**01.00.0010 Tiefenlockerung, vertidrainieren mit Hohlspoons**
Sportrasenfläche vertidränieren für Bodenlockerung
und Aerifizierung mit Hohlspoons,
Durchmesser 2 cm
Bearbeitungstiefe 20 cm (genaue Tiefe örtl. festlegen),
ca. 150 Löcher / m2 (Lochabstand ca. 8 cm),
Auswurf wieder einschleppen,
Grasbüschel abkehren, aufnehmen,
auf AN-Kippe abfahren und entsorgen

Flächengröße ca. 8.100 m²,
Fläche ist fix u. wird nicht nachgemessen.
Menge: 1,000 psch

**01.00.0020 Brechsand liefern und einbauen**
Brechsand, Körnung 0/2mm ca. 5 ltr/m² liefern,

gleichmäßig auf den Flächen der Pos. vor aufbringen,
gleichmäßig verteilen durch kreuz und quer Abschleppen

Abrechnung nach Lieferscheinen.

Genaue Einbaumengen örtl. mit AG abstimmen!
Menge: 65,000 t

#### Titel 01.01 BSA Süd

**01.01.0010 Tiefenlockerung, vertidrainieren mit Hohlspoons**
Sportrasenfläche vertidränieren für Bodenlockerung
und Aerifizierung mit Hohlspoons,
Durchmesser 2 cm
Bearbeitungstiefe 20 cm (genaue Tiefe örtl. festlegen),
ca. 150 Löcher / m2 (Lochabstand ca. 8 cm),
Auswurf wieder einschleppen,
Grasbüschel abkehren, aufnehmen,
auf AN-Kippe abfahren und entsorgen

Flächengröße ca. 7.850 m²,
Fläche ist fix u. wird nicht nachgemessen.
Menge: 1,000 psch

**01.01.0020 Brechsand liefern und einbauen**
Brechsand, Körnung 0/2mm ca. 7 ltr/m² liefern,

gleichmäßig auf den Flächen der Pos. vor aufbringen,
gleichmäßig verteilen durch kreuz und quer Abschleppen

Abrechnung nach Lieferscheinen.

Genaue Einbaumengen örtl. mit AG abstimmen!
Menge: 89,000 t

#### Titel 01.02 Sportpark Hauptrasenfeld

**01.02.0010 Tiefenlockerung, vertidrainieren mit Hohlspoons**
Sportrasenfläche vertidränieren für Bodenlockerung
und Aerifizierung mit Hohlspoons,
Durchmesser 2 cm
Bearbeitungstiefe 20 cm (genaue Tiefe örtl. festlegen),
ca. 150 Löcher / m2 (Lochabstand ca. 8 cm),
Auswurf wieder einschleppen,
Grasbüschel abkehren, aufnehmen,
auf AN-Kippe abfahren und entsorgen

Flächengröße ca. 7.100 m²,
Fläche ist fix u. wird nicht nachgemessen.
Menge: 1,000 psch

**01.02.0020 Brechsand liefern und einbauen**
Brechsand, Körnung 0/2mm ca. 7 ltr/m² liefern,

gleichmäßig auf den Flächen der Pos. vor aufbringen,
gleichmäßig verteilen durch kreuz und quer Abschleppen

Abrechnung nach Lieferscheinen.

Genaue Einbaumengen örtl. mit AG abstimmen!
Menge: 80,000 t

### Gewerk 02 Bezirkssportanlagen

#### Titel 02.01 BSA Mundenheim

**02.01.0010 Tiefenlockerung, vertidrainieren mit Hohlspoons**
Sportrasenfläche vertidränieren für Bodenlockerung
und Aerifizierung mit Hohlspoons,
Durchmesser 2 cm
Bearbeitungstiefe 20 cm (genaue Tiefe örtl. festlegen),
ca. 150 Löcher / m2 (Lochabstand ca. 8 cm),
Auswurf wieder einschleppen,
Grasbüschel abkehren, aufnehmen,
auf AN-Kippe abfahren und entsorgen

Flächengröße ca. 7.100 m²,
Fläche ist fix u. wird nicht nachgemessen.
Menge: 1,000 psch

**02.01.0020 Brechsand liefern und einbauen**
Brechsand, Körnung 0/2mm ca. 5 ltr/m² liefern,

gleichmäßig auf den Flächen der Pos. vor aufbringen,
gleichmäßig verteilen durch kreuz und quer Abschleppen

Abrechnung nach Lieferscheinen.

Genaue Einbaumengen örtl. mit AG abstimmen!
Menge: 58,000 t

#### Titel 02.02 BSA Oggersheim Hauptrasenfeld

**02.02.0010 Tiefenlockerung, vertidrainieren mit Hohlspoons**
Sportrasenfläche vertidränieren für Bodenlockerung
und Aerifizierung mit Hohlspoons,
Durchmesser 2 cm
Bearbeitungstiefe 20 cm (genaue Tiefe örtl. festlegen),
ca. 150 Löcher / m2 (Lochabstand ca. 8 cm),
Auswurf wieder einschleppen,
Grasbüschel abkehren, aufnehmen,
auf AN-Kippe abfahren und entsorgen

Flächengröße ca. 7.800 m²,
Fläche ist fix u. wird nicht nachgemessen.
Menge: 1,000 psch

**02.02.0020 Brechsand liefern und einbauen**
Brechsand, Körnung 0/2mm ca. 7 ltr/m² liefern,

gleichmäßig auf den Flächen der Pos. vor aufbringen,
gleichmäßig verteilen durch kreuz und quer Abschleppen

Abrechnung nach Lieferscheinen.

Genaue Einbaumengen örtl. mit AG abstimmen!
Menge: 88,000 t

#### Titel 02.03 BSA Oggersheim Faustballfeld

**02.03.0010 Tiefenlockerung, vertidrainieren mit Hohlspoons**
Sportrasenfläche vertidränieren für Bodenlockerung
und Aerifizierung mit Hohlspoons,
Durchmesser 2 cm
Bearbeitungstiefe 20 cm (genaue Tiefe örtl. festlegen),
ca. 150 Löcher / m2 (Lochabstand ca. 8 cm),
Auswurf wieder einschleppen,
Grasbüschel abkehren, aufnehmen,
auf AN-Kippe abfahren und entsorgen

Flächengröße ca. 4.850 m²,
Fläche ist fix u. wird nicht nachgemessen.
Menge: 1,000 psch

**02.03.0020 Brechsand liefern und einbauen**
Brechsand, Körnung 0/2mm ca. 5 ltr/m² liefern,

gleichmäßig auf den Flächen der Pos. vor aufbringen,
gleichmäßig verteilen durch kreuz und quer Abschleppen

Abrechnung nach Lieferscheinen.

Genaue Einbaumengen örtl. mit AG abstimmen!
Menge: 40,000 t

#### Titel 02.04 BSA West Hauptrasenfeld

**02.04.0010 Tiefenlockerung, vertidrainieren mit Hohlspoons**
Sportrasenfläche vertidränieren für Bodenlockerung
und Aerifizierung mit Hohlspoons,
Durchmesser 2 cm
Bearbeitungstiefe 20 cm (genaue Tiefe örtl. festlegen),
ca. 150 Löcher / m2 (Lochabstand ca. 8 cm),
Auswurf wieder einschleppen,
Grasbüschel abkehren, aufnehmen,
auf AN-Kippe abfahren und entsorgen

Flächengröße ca. 8.000 m²,
Fläche ist fix u. wird nicht nachgemessen.
Menge: 1,000 psch

**02.04.0020 Brechsand liefern und einbauen**
Brechsand, Körnung 0/2mm ca. 7 ltr/m² liefern,

gleichmäßig auf den Flächen der Pos. vor aufbringen,
gleichmäßig verteilen durch kreuz und quer Abschleppen

Abrechnung nach Lieferscheinen.

Genaue Einbaumengen örtl. mit AG abstimmen!
Menge: 90,000 t

**02.04.0030 Rasenfläche abtragen, lockern, planieren**
In den Torräumen abgetretene Rasenflächen gleichmäßig
Abtragen für Verlegung als Dicksode, laden und auf
AN-Kippe entsorgen. Anschließend lockern, Randbereiche
Von Hand nacharbeiten. Planum herstellen, an Dicke des
Rollrasens angepasst und trittfest verdichten.
Bodengruppe 2 bis 5, DIN 18915 Teil 1.

Abrechnung nach Aufmaß tatsächlich bearbeiteter Fläche
(mehrere Einzelflächen).
Menge: 40,000 m²

**02.04.0040 Rasentragschicht liefern und einbauen**
Flächen in Torräumen sollen mit Rollrasen saniert
Werden, genaue Flächengrößen sind mit der
Bauleitung örtlich festzulegen!

Abrechnung nach Lieferschein
Menge: 1,000 m³

**02.04.0050 Fertigrasen als Dicksode liefern und einbauen**
Sportrasenfläche gemäß vorheriger Pos. Vorbereitet
Nachplanieren. Fertigrasen als Dicksode liefern und
Auslegen, höhengleich mit der vorhandenen Rasenfläche.
Fugen mit Brechsand verschließen. Flächen mit
Mind. 20 ltr / m² wässern und abwalzen.

Abrechnung nach Aufmaß tatsächlich verlegter Flächen
(mehrere Einzelflächen).

Ausführung nur auf besondere Anweisung des AG!
Menge: 40,000 m²

#### Titel 02.05 BSA West Kleines Rasenfeld

**02.05.0010 Tiefenlockerung, vertidrainieren mit Hohlspoons**
Sportrasenfläche vertidränieren für Bodenlockerung
und Aerifizierung mit Hohlspoons,
Durchmesser 2 cm
Bearbeitungstiefe 20 cm (genaue Tiefe örtl. festlegen),
ca. 150 Löcher / m2 (Lochabstand ca. 8 cm),
Auswurf wieder einschleppen,
Grasbüschel abkehren, aufnehmen,
auf AN-Kippe abfahren und entsorgen

Flächengröße ca. 2.200 m²,
Fläche ist fix u. wird nicht nachgemessen.
Menge: 1,000 psch

**02.05.0020 Brechsand liefern und einbauen**
Brechsand, Körnung 0/2mm ca. 7 ltr/m² liefern,

gleichmäßig auf den Flächen der Pos. vor aufbringen,
gleichmäßig verteilen durch kreuz und quer Abschleppen

Abrechnung nach Lieferscheinen.

Genaue Einbaumengen örtl. mit AG abstimmen!
Menge: 25,000 t

#### Titel 02.06 BSA Gartenstadt

**02.06.0010 Tiefenlockerung, vertidrainieren mit Hohlspoons**
Sportrasenfläche vertidränieren für Bodenlockerung
und Aerifizierung mit Hohlspoons,
Durchmesser 2 cm
Bearbeitungstiefe 20 cm (genaue Tiefe örtl. festlegen),
ca. 150 Löcher / m2 (Lochabstand ca. 8 cm),
Auswurf wieder einschleppen,
Grasbüschel abkehren, aufnehmen,
auf AN-Kippe abfahren und entsorgen

Flächengröße ca. 7.380 m²,
Fläche ist fix u. wird nicht nachgemessen.
Menge: 1,000 psch

**02.06.0020 Brechsand liefern und einbauen**
Brechsand, Körnung 0/2mm ca. 7 ltr/m² liefern,

gleichmäßig auf den Flächen der Pos. vor aufbringen,
gleichmäßig verteilen durch kreuz und quer Abschleppen

Abrechnung nach Lieferscheinen.

Genaue Einbaumengen örtl. mit AG abstimmen!
Menge: 83,000 t

#### Titel 02.07 BSA Edigheim

**02.07.0010 Tiefenlockerung, vertidrainieren mit Hohlspoons**
Sportrasenfläche vertidränieren für Bodenlockerung
und Aerifizierung mit Hohlspoons,
Durchmesser 2 cm
Bearbeitungstiefe 20 cm (genaue Tiefe örtl. festlegen),
ca. 150 Löcher / m2 (Lochabstand ca. 8 cm),
Auswurf wieder einschleppen,
Grasbüschel abkehren, aufnehmen,
auf AN-Kippe abfahren und entsorgen

Flächengröße ca. 7.780 m²,
Fläche ist fix u. wird nicht nachgemessen.
Menge: 1,000 psch

**02.07.0020 Brechsand liefern und einbauen**
Brechsand, Körnung 0/2mm ca. 5 ltr/m² liefern,

gleichmäßig auf den Flächen der Pos. vor aufbringen,
gleichmäßig verteilen durch kreuz und quer Abschleppen

Abrechnung nach Lieferscheinen.

Genaue Einbaumengen örtl. mit AG abstimmen!
Menge: 63,000 t

#### Titel 02.08 BSA Edigheim Kleines Rasenfeld

**02.08.0010 Brechsand liefern und einbauen**
Brechsand, Körnung 0/2mm ca. 3 ltr/m² liefern,

gleichmäßig auf den Flächen der Pos. vor aufbringen,
gleichmäßig verteilen durch kreuz und quer Abschleppen

Abrechnung nach Lieferscheinen.

Genaue Einbaumengen örtl. mit AG abstimmen!
Menge: 6,000 t

USt %: 19,00
